# VSN-PARK1 Central CO 1 zona

- Propiedad del archivo: CONSTRUNARIO
- Formato: FIEBDC-3/2012
- Programa: Construnario Versión 3.51
- Fecha de los precios: 25/01/2023
- Divisa: EUR

**VSN-PARK1** u VSN-PARK1 Central CO 1 zona
Central de detección de monóxido de carbono de 1 zona (hasta 16 detectores direccionables), ampliable. Identifica cada equipo conectado indicando la señal individual de cada equipo seleccionado en modo mantenimiento e indicando avería por fallo de comunicaciones en caso de pérdida de equipos. Función de direccionamiento automático de equipos. Permite instalación en ramal. No precisa baterías. Diseñada según UNE 23.300/84.
