# Soporte de montaje para VESDA -E

- Propiedad del archivo: CONSTRUNARIO
- Formato: FIEBDC-3/2012
- Programa: Construnario Versión 3.51
- Fecha de los precios: 25/01/2023
- Divisa: EUR

**VSP-960** u Soporte de montaje para VESDA -E
Soporte para anclaje a pared de detectores vesda E VEU, VEP y VES, permite montar y desmontar el detectror de forma rápida, no requiere usar herramientas a través del detector para su instalación.
