# Filtro para detectores VESDA-E

- Propiedad del archivo: CONSTRUNARIO
- Formato: FIEBDC-3/2012
- Programa: Construnario VersiĆ³n 3.51
- Fecha de los precios: 25/01/2023
- Divisa: EUR

**VSP-962** u Filtro para detectores VESDA-E.
Filtro interno para detectores VESDA-E VEU, VEP y VES.
