# Filtro interno para VESDA-E (pack 20 unidades)

- Propiedad del archivo: CONSTRUNARIO
- Formato: FIEBDC-3/2012
- Programa: Construnario VersiĆ³n 3.51
- Fecha de los precios: 25/01/2023
- Divisa: EUR

**VSP-962-20** u Filtro interno para VESDA-E (pack 20 unidades)
Pack de 20 Filtros internos VSP-962
