# WB-1AP Zócalo de superficie antihumedad color blanco

- Propiedad del archivo: CONSTRUNARIO
- Formato: FIEBDC-3/2012
- Programa: Construnario Versión 3.51
- Fecha de los precios: 25/01/2023
- Divisa: EUR

**WB-1AP** u WB-1AP Zócalo de superficie antihumedad color blanco
Zócalo de superficie antihumedad de color blancoWB-1AP para entrada de tubo de hasta 22 mm de diámetro exterior. Requiere una base B501AP. Disponible también en marfil (-IV) para detectores FLS-751 e IDX-751AE. Marca NOTIFIER Modelo WB-1AP.
