# WST-PC-I02 Flash direccionable

- Propiedad del archivo: CONSTRUNARIO
- Formato: FIEBDC-3/2012
- Programa: Construnario Versión 3.51
- Fecha de los precios: 25/01/2023
- Divisa: EUR

**WST-PC-I02** u WST-PC-I02 Flash direccionable
Sirena direccionable con flash WSS-PC-I02 de color transparente y aislador incorporado. Consumo máx.: 14,7mA. Salida de sonido máx. 97dBA +/-3dB @ 1m. Frecuencia del flash estroboscópico: 1Hz. Dispone de 32 tonos y 3 niveles de volumen (alto, medio y bajo) seleccionables mediante microinterruptores. Se conecta alimenta directamente del lazo ocupando una dirección de 0 a 159 de módulo de control. Cobertura clase O ( Abierta): O-2,4-2. para 0,4 lux/m2
