# X-MAP04 Reproductor DVD7CD/MP3 con sintonizador radio 19"

- Propiedad del archivo: CONSTRUNARIO
- Formato: FIEBDC-3/2012
- Programa: Construnario Versión 3.51
- Fecha de los precios: 25/01/2023
- Divisa: EUR

**X-MAP4P** u X-MAP04 Reproductor DVD7CD/MP3 con sintonizador radio 19"
Suministro e instalación de dispositivo de audio X-MAP4P con reproductor MP3 y radio FM/AM, así como un puerto USB/SD . Totalmente instalado y funcionando según planos y pliego de condiciones. Modelo X-MAP4P de Honeywell Life Safety.
