# Caja para est. Bomberos INTEVIO

- Propiedad del archivo: CONSTRUNARIO
- Formato: FIEBDC-3/2012
- Programa: Construnario Versión 3.51
- Fecha de los precios: 25/01/2023
- Divisa: EUR

**X-NPMS-W** u Caja para est. Bomberos INTEVIO
Caja metálica color rojo para montaje en pared del conjunto HN-PTT + RK-MIC
