# Horno Smart Steam de Candy. Pirolítico + Aquactiva. 70 litros

- Propiedad del archivo: CONSTRUNARIO
- Formato: FIEBDC-3/2012
- Programa: Construnario Versión 3.51
- Fecha de los precios: 24/01/2023
- Divisa: EUR

**33703088** u Horno Smart Steam de Candy. Pirolítico + Aquactiva. 70 litros
Horno Candy Smart Steam: Vapor para cocinar sabores tradicionales Control a distancia Guías laterales Doble sistema de limpieza Contenidos extra a través de la App Función vapor Guías telescópicas
