# Cemento CEM II B-L 32,5 N gris de Cemorcen. Peso: 25/35kg

- Propiedad del archivo: CONSTRUNARIO
- Formato: FIEBDC-3/2012
- Programa: Construnario Versión 3.51
- Fecha de los precios: 24/01/2023
- Divisa: EUR

**CEMIIBL** kg Cemento CEM II B-L 32,5 N gris de Cemorcen. Peso: 25/35kg
Morteros albañilería y especiales. Fábrica de ladrillos, bloques de hormigón
