# Detector óptico-térmico analógico color blanco con aislador incorporado MAX

- Propiedad del archivo: CONSTRUNARIO
- Formato: FIEBDC-3/2012
- Programa: Construnario Versión 3.51
- Fecha de los precios: 25/01/2023
- Divisa: EUR
- Código: honeywell-li (15/02/2023)

**OTMAX** u Detector óptico-térmico analógico color blanco con aislador incorporado MAX
Suministro e instalación de detector multisensorial de humos y temperatura óptico-térmico, analógico, inteligente de perfil extraplano con aislador incorporado. Color blanco, direccionamiento sencillo mediante interruptores giratorios. Funciones lógicas programables desde la Central de incendios. Fabricado en ABS pirorretardante. Equipado con doble led que permita ver el estado del detector desde cualquier posición Incorpora micro interruptor activable mediante imán para realizar un test de funcionamiento local. Compensación automática por suciedad. Fácilmente desmontable para su limpieza. Incorpora Base B-501AP intercambiable con el resto de detectores analógicos. Conforme al Reglamento (UE) nº 305/2011 del Parlamento Europeo relativo a los productos de la construcción. Totalmente instalado, programado y funcionando según planos y pliego de condiciones. Marca HONEYWELL Modelo MI-PTSE-S2-I

| Código | Ud | Descripción | Rendimiento |
|---|---|---|---|
| MI-PTSE-S2-I | u | MI-PTSE-S2I Detector óptico-térmico analógico (material) | 1.000 |
| B501AP | u | B501AP Base blanca detector/ Disp. Opt acústico analógico (material) | 1.000 |
| WW00300 | u | Material complementario o pzas. E (material) | 1.000 |
| WW00400 | u | Pequeño material (material) | 1.000 |
| ATC99999 | h | Programación oficial especializado (mano de obra) | 0.050 |
| TO01800 | h | Oficial 1ª electricista (mano de obra) | 0.300 |

## Recursos

**MI-PTSE-S2-I** u MI-PTSE-S2I Detector óptico-térmico analógico
Detector óptico-térmico para sistema analógico MorleyIAS. Incorpora algoritmos para el análisis de las señales óptica, térmica-termovelocimétrica clase A1R y señal resultante procesada. Compensación por suciedad y ajuste automático a las condiciones ambientales. Posibilidad de operar con tecnología dual o térmica a ciertas horas del día. Ideal para fuegos de evolución lenta o rápida, alta inmunidad a las falsas alarmas. Fácil direccionamiento mediante dos interruptores giratorios decádicos (01-159). Dispone de 2 LEDs tricolor que permiten ver el estado del detector desde cualquier posición y salida para indicador de acción.

**B501AP** u B501AP Base blanca detector/ Disp. Opt acústico analógico
Base blanca estándar de superficie B501AP para detectores analógicos de la serie NFX y/o Dispositivo óptico acústicos Analógicos , incluye un terminal extra para conexionados de los sensores de la serie NFX con aislador. Dispone de automatismo de bloqueo y terminales de conexión para cable de hasta 2,5mm. Compatible con sensores de la serie 500 y 700 y NFX. Marca NOTIFIER Modelo B501AP.
