# Detector analógico óptico con sirena serie MAX

- Propiedad del archivo: CONSTRUNARIO
- Formato: FIEBDC-3/2012
- Programa: Construnario Versión 3.51
- Fecha de los precios: 25/01/2023
- Divisa: EUR
- Código: honeywell-li (15/02/2023)

**M1600013** u Detector analógico óptico con sirena serie MAX
Suministro e instalación de detector óptico de humos analógico inteligente de perfil extraplano. Direccionamiento sencillo mediante interruptores giratorios. Funciones lógicas programables desde la Central de incendios. Fabricado en ABS pirorretardante. Equipado con doble led que permita ver el estado del detector desde cualquier posición. Incorpora micro interruptor activable mediante imán para realizar un test de funcionamiento local. Compensación automática por suciedad. Fácilmente desmontable para su limpieza. Conforme al Reglamento (UE) nº 305/2011 del Parlamento Europeo relativo a los productos de la construcción. Totalmente instalado, programado y funcionando según planos y pliego de condiciones. Marca HONEYWELL modelo MI-PSE-S2-IV-BSO.

| Código | Ud | Descripción | Rendimiento |
|---|---|---|---|
| MI-PSE-S2-I | u | MI-PSE-S2I Detector óptico analógico (material) | 1.000 |
| B501AP | u | B501AP Base blanca detector/ Disp. Opt acústico analógico (material) | 1.000 |
| BSO-DD-I05 | u | BSO-DD-I05 Sirena direccionable integrada en base (material) | 1.000 |
| WW00300 | u | Material complementario o pzas. E (material) | 1.000 |
| WW00400 | u | Pequeño material (material) | 1.000 |
| ATC99999 | h | Programación oficial especializado (mano de obra) | 0.050 |
| TO01800 | h | Oficial 1ª electricista (mano de obra) | 0.300 |

## Recursos

**MI-PSE-S2-I** u MI-PSE-S2I Detector óptico analógico
Detector óptico de humo para sistema analógico MorleyIAS. Ideal para fuegos de evolución lenta, con partículas de humo visibles. Incorpora algoritmos de verificación, compensación de suciedad y control de cámara. Fácil direccionamiento mediante dos interruptores giratorios decádicos. Dispone de 2 leds tricolor que permiten ver el estado del detector desde cualquier posición y salida para indicador de acción.

**B501AP** u B501AP Base blanca detector/ Disp. Opt acústico analógico
Base blanca estándar de superficie B501AP para detectores analógicos de la serie NFX y/o Dispositivo óptico acústicos Analógicos , incluye un terminal extra para conexionados de los sensores de la serie NFX con aislador. Dispone de automatismo de bloqueo y terminales de conexión para cable de hasta 2,5mm. Compatible con sensores de la serie 500 y 700 y NFX. Marca NOTIFIER Modelo B501AP.

**BSO-DD-I05** u BSO-DD-I05 Sirena direccionable integrada en base
Sirena direccionable integrada en base de detector de color blanco y con aislador. Se conecta y alimenta del lazo ocupando una dirección de módulo de control. Consumo máx: 10,5mA. Salida de sonido máx. 95dBA +/-3dB @ 1m. Dispone de 32 tonos y 3 niveles de volumen (alto, medio y bajo) seleccionable mediante microinterruptores. Permite la instalación de cualquier detector analógico de la serie MI-.
