# Ladrillo gran formato HispaPlano 4. Largo: 70,5. Alto: 51,7. Ancho: 4

- Propiedad del archivo: CONSTRUNARIO
- Formato: FIEBDC-3/2012
- Programa: Construnario Versión 3.51
- Fecha de los precios: 24/01/2023
- Divisa: EUR

**HispaPlano4** m2 Ladrillo gran formato HispaPlano 4. Largo: 70,5. Alto: 51,7. Ancho: 4
Cámaras, trasdosados, forrado de bajantes y conductos de instalaciones, pilares y cantos de forjado, armarios, faldones de bañera,
