# Ladrillo cerámico de gran formato Superbrick de Belianes. 40x20x11,5

- Propiedad del archivo: CONSTRUNARIO
- Formato: FIEBDC-3/2012
- Programa: Construnario Versión 3.51
- Fecha de los precios: 24/01/2023
- Divisa: EUR

**SUPERBRICK** m2 Ladrillo cerámico de gran formato Superbrick de Belianes. 40x20x11,5
Pieza cerámica de gran formato que se utiliza como hoja principal en fachada ventilada o fachada SATE, en paredes separadoras, conductos de instalaciones, cajas de escalera, ascensores, divisorias de párquins, trasteros
