# Baldosa porcelánico modelo Concept Digitalker de Estilker. 30x30

- Propiedad del archivo: CONSTRUNARIO
- Formato: FIEBDC-3/2012
- Programa: Construnario Versión 3.51
- Fecha de los precios: 24/01/2023
- Divisa: EUR

**DIGITALKER** m2 Baldosa porcelánico modelo Concept Digitalker de Estilker. 30x30
Colección de 30×30 se inspira en pavimentos hidráulicos clásicos para reproducir un diseño geométrico y vintage colorista. En mosaico de 6×6, destaca por su cuidada gráfica marcada por el paso del tiempo. Dentro de la tendencia vintage e industrial combina los tonos naturales con un toque étnico. Esta colección bebe de su inspiración bohemia para generar un nuevo concepto decorativo en tendencia.
