# Banco para exterior modelo Ekeby de Hags. Marrón castaño/negro

- Propiedad del archivo: CONSTRUNARIO
- Formato: FIEBDC-3/2012
- Programa: Construnario Versión 3.51
- Fecha de los precios: 24/01/2023
- Divisa: EUR

**8037002** u Banco para exterior modelo Ekeby de Hags. Marrón castaño/negro
Tiempo de ensamblaje:1 horas Longitud (mm):1760 mm Ancho (mm):580 mm Altura (mm):800 mm Peso neto:32.00 kg Volumen (m3):0,38 m³
