# Detector analógico óptico con sirena y flash serie MAX

- Propiedad del archivo: CONSTRUNARIO
- Formato: FIEBDC-3/2012
- Programa: Construnario Versión 3.51
- Fecha de los precios: 25/01/2023
- Divisa: EUR
- Código: honeywell-li (15/02/2023)

**M1600014** u Detector analógico óptico con sirena y flash serie MAX
Suministro e instalación de detector óptico direccionable sobre base con sirena y flash de bajo consumo que incorpora base intercambiable para detectores analógicos. Se conecta directamente al lazo analógico pudiendo seleccionarse hasta tres niveles de volumen y 32 tonos. Ideal para detectores ubicados en vías de evacuación. Aprobada según EN54-3 y CPD. Con base de sirena LPBW incluida. Nivel acústico máximo: 97 dB. Totalmente instalado, programado y funcionando según planos y pliego de condiciones. Marca HONEYWELL modelo MI-PSE-S2-IV-.

| Código | Ud | Descripción | Rendimiento |
|---|---|---|---|
| MI-PSE-S2-I | u | MI-PSE-S2I Detector óptico analógico (material) | 1.000 |
| B501AP | u | B501AP Base blanca detector/ Disp. Opt acústico analógico (material) | 1.000 |
| DSS-PC-I05 | u | DSS-PC-I05 Sirena y flash integrada en base (material) | 1.000 |
| WW00300 | u | Material complementario o pzas. E (material) | 1.000 |
| WW00400 | u | Pequeño material (material) | 1.000 |
| ATC99999 | h | Programación oficial especializado (mano de obra) | 0.050 |
| TO01800 | h | Oficial 1ª electricista (mano de obra) | 0.300 |

## Recursos

**MI-PSE-S2-I** u MI-PSE-S2I Detector óptico analógico
Detector óptico de humo para sistema analógico MorleyIAS. Ideal para fuegos de evolución lenta, con partículas de humo visibles. Incorpora algoritmos de verificación, compensación de suciedad y control de cámara. Fácil direccionamiento mediante dos interruptores giratorios decádicos. Dispone de 2 leds tricolor que permiten ver el estado del detector desde cualquier posición y salida para indicador de acción.

**B501AP** u B501AP Base blanca detector/ Disp. Opt acústico analógico
Base blanca estándar de superficie B501AP para detectores analógicos de la serie NFX y/o Dispositivo óptico acústicos Analógicos , incluye un terminal extra para conexionados de los sensores de la serie NFX con aislador. Dispone de automatismo de bloqueo y terminales de conexión para cable de hasta 2,5mm. Compatible con sensores de la serie 500 y 700 y NFX. Marca NOTIFIER Modelo B501AP.

**DSS-PC-I05** u DSS-PC-I05 Sirena y flash integrada en base
Sirena con flash direccionable integrada en base de detector de color blanco y con aislador. Se conecta y alimenta del lazo ocupando una dirección de módulo de control. Consumo máx: 14mA. Salida de sonido máx. 95dBA +/-3dB @ 1m. Frecuencia del flash estroboscópico: 1Hz. Dispone de 32 tonos y 3 niveles de volumen (alto, medio y bajo) seleccionable mediante microinterruptores. Permite la instalación de cualquier detector analógico de la serie MI-.
