# Balancín de vaivén modelo Milton de Hags. 1 asiento. Rojo

- Propiedad del archivo: CONSTRUNARIO
- Formato: FIEBDC-3/2012
- Programa: Construnario Versión 3.51
- Fecha de los precios: 24/01/2023
- Divisa: EUR

**8000947** u Balancín de vaivén modelo Milton de Hags. 1 asiento. Rojo
Rango de edad:3-5 Tiempo de ensamblaje:1 horas Longitud (mm):1080 mm Ancho (mm):340 mm Altura (mm):1000 mm Peso neto:74.40 kg Volumen (m3):0,55 m³Altura de caída (mm):750 mm Anchura del área de seguridad (mm):2400 mm Área de seguridad Longitud (mm):3600 mm Área de seguridad (metros cuadrados):8 m²
