# Detector analógico conducto óptico serie MAX

- Propiedad del archivo: CONSTRUNARIO
- Formato: FIEBDC-3/2012
- Programa: Construnario Versión 3.51
- Fecha de los precios: 25/01/2023
- Divisa: EUR
- Código: honeywell-li (15/02/2023)

**M1620072** u Detector analógico conducto óptico serie MAX
Suministro e instalación de caja de análisis para detección de humos en conductos de ventilación y aíre acondicionado. Montaje tanto en conductos rectangulares como circulares con velocidad de aire comprendida entre 90 y 1.200 m/min. Incorpora sensor óptico de humos analógico MI-PSE-S2-IV y tubo de aspiración metálico DST-5 de 150cmm. Conforme al Reglamento (UE) nº 305/2011 del Parlamento Europeo relativo a los productos de la construcción. Totalmente instalado, programado y funcionando según planos y pliego de condiciones. Marca HONEYWELL Modelo MI-PSE-S2-IV-DNRE.

| Código | Ud | Descripción | Rendimiento |
|---|---|---|---|
| MI-PSE-S2-I | u | MI-PSE-S2I Detector óptico analógico (material) | 1.000 |
| DNRE | u | DNRE caja de Detector de humos en conducto AA (material) | 1.000 |
| DST5 | u | DST5 Tubo de aspiración metálico para conductos (material) | 1.000 |
| WW00300 | u | Material complementario o pzas. E (material) | 1.000 |
| WW00400 | u | Pequeño material (material) | 1.000 |
| ATC99999 | h | Programación oficial especializado (mano de obra) | 0.050 |
| TO01800 | h | Oficial 1ª electricista (mano de obra) | 0.500 |

## Recursos

**MI-PSE-S2-I** u MI-PSE-S2I Detector óptico analógico
Detector óptico de humo para sistema analógico MorleyIAS. Ideal para fuegos de evolución lenta, con partículas de humo visibles. Incorpora algoritmos de verificación, compensación de suciedad y control de cámara. Fácil direccionamiento mediante dos interruptores giratorios decádicos. Dispone de 2 leds tricolor que permiten ver el estado del detector desde cualquier posición y salida para indicador de acción.

**DNRE** u DNRE caja de Detector de humos en conducto AA
Caja de análisis efecto Venturi DNRE para la detección de humo en conductos de ventilación y aire acondicionado con tapa frontal de plástico transparente. Incorpora base B501AP.

**DST5** u DST5 Tubo de aspiración metálico para conductos
Tubo de aspiración metálico para conductos entre 120 cm y 240 cm de ancho.
