# Detector lineal de humos analógico

- Propiedad del archivo: CONSTRUNARIO
- Formato: FIEBDC-3/2012
- Programa: Construnario Versión 3.51
- Fecha de los precios: 25/01/2023
- Divisa: EUR
- Código: honeywell-li (15/02/2023)

**M1690182** u Detector lineal de humos analógico
Suministro e instalación de detector óptico de humo lineal analógico por reflexión con haz infrarrojo. Compuesto por conjunto emisor y receptor montados en la misma unidad y elemento reflector. Alcance de 10 a 70 metros. Conexión y alimentación directa al lazo analógico. Indicadores numéricos para indicación de nivel de alineación del rayo. Selector de dirección de sensor de 1 a 99. 4 niveles de regulación de sensibilidad. Función de prueba de sensibilidad integrada. Compensación por suciedad automática. Incluso filtros de prueba y ajuste. Se incluye kit de largo alcance para distancias entre 70 y 100 m, kit para montaje en superficie y kit para montaje en techos o paredes oblicuos. Conforme al Reglamento (UE) nº 305/2011 del Parlamento Europeo relativo a los productos de la construcción. Totalmente instalado, programado y funcionando según planos y pliego de condiciones. Marca HONEYWELL Modelo MI-LPB2-S21

| Código | Ud | Descripción | Rendimiento |
|---|---|---|---|
| MI-LPB2-S3I | u | MI-LPB2-S3I Detector lineal de humos analógico (material) | 1.000 |
| WW00400 | u | Pequeño material (material) | 1.000 |
| WW00300 | u | Material complementario o pzas. E (material) | 1.000 |
| TO01800 | h | Oficial 1ª electricista (mano de obra) | 1.000 |
| ATC99999 | h | Programación oficial especializado (mano de obra) | 0.050 |

## Recursos

**MI-LPB2-S3I** u MI-LPB2-S3I Detector lineal de humos analógico
Barrera analógica de detección de humo por reflexión de haz de luz infrarroja para sistema analógico MorleyIAS. Compuesta por emisor y receptor montados en la misma unidad y un elemento reflector. Se conecta directamente al lazo de comunicaciones analógico y se alimenta del propio lazo. Direccionamiento mediante dos interruptores giratorios decádicos. Fácil alineación, indicándose el valor de la señal recibida en dos displays de 7 segmentos. Incorpora compensación por suciedad, tres leds de estado y aislador de cortocircuito. Se incluye un reflector de 200 x 230 mm para distancias de 10 a 70 m, siendo necesario un complemento adicional para distancias superiores (6500-LRK). Ideal para la protección de naves de gran superficie y espacios con techos muy altos. Incluye filtros de prueba.
