# Micromódulo monitor de 1 entrada

- Propiedad del archivo: CONSTRUNARIO
- Formato: FIEBDC-3/2012
- Programa: Construnario Versión 3.51
- Fecha de los precios: 25/01/2023
- Divisa: EUR
- Código: honeywell-li (15/02/2023)

**M1680020** u Micromódulo monitor de 1 entrada
Suministro e instalación de mini módulo monitor digital 1 entrada para contactos libres de tensión. Permite la señalización de estados de equipos externos a través de la línea de detección inteligente. Direccionamiento sencillo mediante interruptores giratorios. Entrada de línea supervisada. Funciones lógicas programables desde la Central de Incendio. Conforme al Reglamento (UE) nº 305/2011 del Parlamento Europeo relativo a los productos de la construcción. Totalmente instalado, programado y funcionando según planos y pliego de condiciones. Marca HONEYWELL Modelo MI-MM3E-S2.

| Código | Ud | Descripción | Rendimiento |
|---|---|---|---|
| MI-MM3E-S2 | u | MI-MM3E-S2 Micromódulo monitor de 1 entrada (material) | 1.000 |
| WW00300 | u | Material complementario o pzas. E (material) | 1.000 |
| WW00400 | u | Pequeño material (material) | 1.000 |
| ATC99999 | h | Programación oficial especializado (mano de obra) | 0.050 |
| TO01800 | h | Oficial 1ª electricista (mano de obra) | 0.300 |

## Recursos

**MI-MM3E-S2** u MI-MM3E-S2 Micromódulo monitor de 1 entrada
Micro módulo monitor direccionable para sistema analógico MorleyIAS, con una entrada supervisada para la señalización de estados de equipos externos que proporcionen un contacto libre de tensión, identificándose en la central con un mensaje personalizado (puerta cerrada, detector de flujo...). Fácil direccionamiento mediante dos interruptores giratorios decádicos.
