# Módulo monitor de 1 entrada

- Propiedad del archivo: CONSTRUNARIO
- Formato: FIEBDC-3/2012
- Programa: Construnario Versión 3.51
- Fecha de los precios: 25/01/2023
- Divisa: EUR
- Código: honeywell-li (15/02/2023)

**M1680033b** u Módulo monitor de 1 entrada
Suministro e instalación de módulo monitor de una entrada direccionable para controlar equipos externos mediante un contacto seco (NA) y resistencia de supervisión fin de línea de 47 K. Aislador incorporado en ambas entradas de lazo. Actuación direccionable y programable. Selección de dirección mediante dos roto-swich decádicos operables y visibles lateral y frontalmente. Montaje en carril DIN. Dispone de LED de estado tricolor (verde: parpadea cuando se pregunta al equipo, rojo fijo en alarma, amarillo parpadea por avería en el circuito de entrada). Conexiones mediante terminales extraíbles (hasta 2,5 mm2 de sección). Conforme al Reglamento (UE) nº 305/2011 del Parlamento Europeo relativo a los productos de la construcción. Totalmente instalado, programado y funcionando según planos y pliego de condiciones. Marca HONEYWELL Modelo MI-DMMI-DIN.

| Código | Ud | Descripción | Rendimiento |
|---|---|---|---|
| MI-DMMIE | u | MI-DMMIE Módulo monitor de 1 entrada (material) | 1.000 |
| M200SMB | u | M200SMB Caja montaje Superficie serie M700 (material) | 1.000 |
| WW00300 | u | Material complementario o pzas. E (material) | 1.000 |
| WW00400 | u | Pequeño material (material) | 1.000 |
| ATC99999 | h | Programación oficial especializado (mano de obra) | 0.050 |
| TO01800 | h | Oficial 1ª electricista (mano de obra) | 0.300 |

## Recursos

**MI-DMMIE** u MI-DMMIE Módulo monitor de 1 entrada
Módulo monitor direccionable para sistema analógico MorleyIAS, con una entrada supervisada para la señalización de estados de equipos externos que proporcionen un contacto normalmente abierto, identificándose en la central con un mensaje personalizado (puerta cerrada, detector de flujo…). Incorpora aislador de cortocircuito. Fácil direccionamiento mediante dos interruptores giratorios decádicos colocados tanto en el frontal del módulo como en el lateral (accesibles y visibles en montaje carril DIN). Dispone de un LED tricolor (verde: parpadea cuando se pregunta al equipo; rojo: fijo en alarma; amarillo: parpadea por avería en el circuito de entrada).Conexionado mediante terminales extraíbles (hasta 2,5mm2 de sección). Múltiples posibilidades de montaje: En superficie mediante caja M200SMB o SMB6-V0, en carril DIN mediante adaptador M200DIN o en panel mediante soporte M200PMB.

**M200SMB** u M200SMB Caja montaje Superficie serie M700
Caja para montaje en superficie M200SMB de los módulos de la serie M700 que acepta un único módulo. Dispone de tapa de plástico esmerilado. Permite ver la etiqueta de identificación del producto, los leds y selectores de dirección.
