# Módulo de control de 1 salida en guía DIN

- Propiedad del archivo: CONSTRUNARIO
- Formato: FIEBDC-3/2012
- Programa: Construnario Versión 3.51
- Fecha de los precios: 25/01/2023
- Divisa: EUR
- Código: honeywell-li (15/02/2023)

**M1680051** u Módulo de control de 1 salida en guía DIN
Suministro e instalación de módulo de control de una salida. Activa equipos externos mediante un contacto seco (NC/C/NA) o mediante salida supervisada de 24 Vcc (alimentándolo a 24 Vcc y resistencia de supervisión de 47 K). Aislador incorporado en ambas entradas de lazo. Actuación direccionable y programable. Selección de dirección mediante dos roto-swich decádicos operables y visibles lateral y frontalmente. Montaje en carril DIN. Dispone de LED de estado tricolor (verde: parpadea cuando se pregunta al equipo, rojo fijo en alarma, amarillo parpadea por avería en el circuito de entrada). Conexiones mediante terminales extraíbles (hasta 2,5 mm2 de sección). Conforme al Reglamento (UE) nº 305/2011 del Parlamento Europeo relativo a los productos de la construcción. Totalmente instalado, programado y funcionando según planos y pliego de condiciones. Marca HONEYWELL Modelo MI-DCMO-DIN.

| Código | Ud | Descripción | Rendimiento |
|---|---|---|---|
| MI-DCMOE | u | MI-DCMOE Módulo de control de 1 salida (material) | 1.000 |
| M200E-DIN | u | M200E-DIN Soporte para montaje DIN (material) | 1.000 |
| WW00300 | u | Material complementario o pzas. E (material) | 1.000 |
| WW00400 | u | Pequeño material (material) | 1.000 |
| ATC99999 | h | Programación oficial especializado (mano de obra) | 0.050 |
| TO01800 | h | Oficial 1ª electricista (mano de obra) | 0.300 |

## Recursos

**MI-DCMOE** u MI-DCMOE Módulo de control de 1 salida
Módulo de control direccionable para sistema analógico MorleyIAS ( activación de sirenas, puertas y compuertas cortafuegos…). Con una salida configurable mediante un switch como salida supervisada o como contacto libre de tensión NA/NC. Incorpora aislador de cortocircuito. Fácil direccionamiento mediante dos interruptores giratorios decádicos colocados tanto en el frontal del módulo como en el lateral ( accesibles y visibles en montaje carril DIN). Dispone de un LED tricolor ( verde: parpadea cuando se pregunta al equipo; rojo: fijo relé activo; amarillo: parpadea por avería en el circuito de entrada). Conexionado mediante terminales extraíbles (hasta 2,5mm2 de sección). Múltiples posibilidades de montaje: En superficie mediante caja M200SMB o SMB6-V0, en carril DIN mediante adaptador M200E-DIN o en panel mediante soporte M200PMB.

**M200E-DIN** u M200E-DIN Soporte para montaje DIN
Adaptador que permite el montaje en guía DIN estándar de los módulos analógicos.
