# Módulo de 1 salida - 240vca - montaje Din

- Propiedad del archivo: CONSTRUNARIO
- Formato: FIEBDC-3/2012
- Programa: Construnario Versión 3.51
- Fecha de los precios: 25/01/2023
- Divisa: EUR
- Código: honeywell-li (15/02/2023)

**M1680054** u Módulo de 1 salida - 240vca - montaje Din
Suministro e instalación de módulo de control de una salida de relé direccionable para activar equipos externos mediante un contacto seco (NC/C/NA) de 250 Vca y 5A. Aislador incorporado en ambas entradas de lazo. Actuación direccionable y programable. Selección de dirección mediante dos roto-swich decádicos operables y visibles lateral y frontalmente. Montaje en carril DIN. Dispone de LED bicolor (verde: parpadea cuando se pregunta al equipo; amarillo fijo por avería). Conexiones mediante terminales extraíbles (hasta 2,5 mm2 de sección). Conforme al Reglamento (UE) nº 305/2011 del Parlamento Europeo relativo a los productos de la construcción. Totalmente instalado, programado y funcionando según planos y pliego de condiciones. Marca HONEYWELL Modelo MI-D240CMO-DIN.

| Código | Ud | Descripción | Rendimiento |
|---|---|---|---|
| MI-D240CMOE | u | MI-D240CMOE Módulo de control de 1 salida- 240 vca- montaje pared (material) | 1.000 |
| M200E-DIN | u | M200E-DIN Soporte para montaje DIN (material) | 1.000 |
| WW00300 | u | Material complementario o pzas. E (material) | 1.000 |
| WW00400 | u | Pequeño material (material) | 1.000 |
| ATC99999 | h | Programación oficial especializado (mano de obra) | 0.050 |
| TO01800 | h | Oficial 1ª electricista (mano de obra) | 0.300 |

## Recursos

**MI-D240CMOE** u MI-D240CMOE Módulo de control de 1 salida- 240 vca- montaje pared
Módulo de salida para sistema analógico MorleyIAS en caja de superficie que proporciona contactos sin tensión de 240Vca y 5A, tanto NA como NC. Permiten controlar dispositivos externos (climatizadores, ascensores, contactores...). Incorpora aislador de cortocircuito. Fácil direccionamiento mediante dos interruptores giratorios decádicos (01-159). Dispone de un LED bicolor (verde: parpadea cuando se pregunta al equipo; amarillo: fijo por avería).

**M200E-DIN** u M200E-DIN Soporte para montaje DIN
Adaptador que permite el montaje en guía DIN estándar de los módulos analógicos.
