# Módulo de 2 entradas y 1 salida

- Propiedad del archivo: CONSTRUNARIO
- Formato: FIEBDC-3/2012
- Programa: Construnario Versión 3.51
- Fecha de los precios: 25/01/2023
- Divisa: EUR
- Código: honeywell-li (15/02/2023)

**M1680032** u Módulo de 2 entradas y 1 salida
Suministro e instalación de módulo monitor de dos entradas direccionables para controlar equipos externos mediante un contacto seco (NA) y resistencia de supervisión fin de línea de 47 K y una salida direccionable para activar equipos externos mediante un contacto seco (NC/C/NA). . Aislador incorporado en ambas entradas de lazo. Actuación direccionable y programable. Ocupa tres direcciones consecutivas en el lazo. Selección de dirección mediante dos roto-swich decádicos operables y visibles lateral y frontalmente. Montaje en superficie. Dispone de LED de estado tricolor (verde: parpadea cuando se pregunta al equipo, rojo fijo en alarma, amarillo parpadea por avería en el circuito de entrada). Conexiones mediante terminales extraíbles (hasta 2,5 mm2 de sección). Conforme al Reglamento (UE) nº 305/2011 del Parlamento Europeo relativo a los productos de la construcción. Totalmente instalado, programado y funcionando según planos y pliego de condiciones. Marca HONEYWELL Modelo MI-D2ICMO.

| Código | Ud | Descripción | Rendimiento |
|---|---|---|---|
| MI-D2ICMOE | u | MI-D2ICMOE Módulo de 2 entradas y 1 salida (material) | 1.000 |
| M200SMB | u | M200SMB Caja montaje Superficie serie M700 (material) | 1.000 |
| WW00300 | u | Material complementario o pzas. E (material) | 1.000 |
| WW00400 | u | Pequeño material (material) | 1.000 |
| ATC99999 | h | Programación oficial especializado (mano de obra) | 0.050 |
| TO01800 | h | Oficial 1ª electricista (mano de obra) | 0.300 |

## Recursos

**MI-D2ICMOE** u MI-D2ICMOE Módulo de 2 entradas y 1 salida
Módulo monitor y de control direccionable para sistema analógico MorleyIAS. Está compuesto de 2 circuitos de entrada para la supervisión de equipos de iniciación de alarma o señales técnicas que dispongan de contacto libre de tensión y 1 circuito de salida relé NA/NC para la activación de sistemas de señalización o aviso, puertas, compuertas cortafuegos, solenoides,etc. a través del propio lazo analógico. Incorpora aislador de cortocircuito. Fácil direccionamiento mediante dos interruptores giratorios decádicos (01-159) colocados tanto en el frontal del módulo como en el lateral ( accesibles y visibles en montaje carril DIN). Ocupa tres direcciones consecutivas. Dispone de tres leds tricolor uno para cada canal( verde: parpadea cuando se pregunta al equipo; rojo: fijo relé activo; amarillo: parpadea por avería en el circuito de entrada). Conexionado mediante terminales extraíbles (hasta 2,5mm2 de sección). Múltiples posibilidades de montaje: En superficie mediante caja M200SMB o SMB6-V0, en carril DIN mediante adaptador M200E-DIN o en panel mediante soporte M200PMB.

**M200SMB** u M200SMB Caja montaje Superficie serie M700
Caja para montaje en superficie M200SMB de los módulos de la serie M700 que acepta un único módulo. Dispone de tapa de plástico esmerilado. Permite ver la etiqueta de identificación del producto, los leds y selectores de dirección.
