# Módulo aislador en guía DIN

- Propiedad del archivo: CONSTRUNARIO
- Formato: FIEBDC-3/2012
- Programa: Construnario Versión 3.51
- Fecha de los precios: 25/01/2023
- Divisa: EUR
- Código: honeywell-li (15/02/2023)

**M1680061** u Módulo aislador en guía DIN
Suministro e instalación de módulo aislador de cortocircuito de lazo para protección de los dispositivos de detección y control de incendio analógico. Aislamiento de sectores de lazo afectados por cortocircuitos situados entre aisladores. Reposición de funcionamiento de forma automática. Led de señalización de estado bicolor (verde: parpadea en condiciones normales; amarillo :fijo al detectar un cortocircuito. Montaje en carril DIN. Conexiones mediante terminales extraíbles (hasta 2,5 mm2 de sección). Conforme al Reglamento (UE) nº 305/2011 del Parlamento Europeo relativo a los productos de la construcción. Totalmente instalado, programado y funcionando según planos y pliego de condiciones Marca HONEYWELL Modelo MI-DISO-DIN.

| Código | Ud | Descripción | Rendimiento |
|---|---|---|---|
| MI-DISO | u | MI-DISO Módulo aislador (material) | 1.000 |
| M200E-DIN | u | M200E-DIN Soporte para montaje DIN (material) | 1.000 |
| WW00300 | u | Material complementario o pzas. E (material) | 1.000 |
| WW00400 | u | Pequeño material (material) | 1.000 |
| ATC99999 | h | Programación oficial especializado (mano de obra) | 0.050 |
| TO01800 | h | Oficial 1ª electricista (mano de obra) | 0.300 |

## Recursos

**MI-DISO** u MI-DISO Módulo aislador
Módulo aislador de cortocircuito para sistema analógico MorleyIAS para protección del lazo. El módulo aislador funciona abriendo el lazo de comunicaciones en el caso de detectar un cortocircuito en la línea o tensión en esta inferior a 4 V, dejando solo fuera de servicio la zona comprendida entre dos módulos aisladores. Se recomienda su instalación cada 20 detectores o módulos direccionables. Dispone de un LED de dos colores (verde: parpadea en condiciones normales; amarillo: fijo al detectar un cortocircuito). Conexionado mediante terminales extraíbles (hasta 2,5mm2 de sección). Múltiples posibilidades de montaje: En superficie mediante caja M200SMB o SMB6-V0, en carril DIN mediante adaptador M200E-DIN o en panel mediante soporte M200PMB.

**M200E-DIN** u M200E-DIN Soporte para montaje DIN
Adaptador que permite el montaje en guía DIN estándar de los módulos analógicos.
