# Multimódulo monitor de 10 entradas

- Propiedad del archivo: CONSTRUNARIO
- Formato: FIEBDC-3/2012
- Programa: Construnario Versión 3.51
- Fecha de los precios: 25/01/2023
- Divisa: EUR
- Código: honeywell-li (15/02/2023)

**M1680070** u Multimódulo monitor de 10 entradas
Suministro e instalación de módulo monitor digital de 10 entradas para contactos de entrada libre de tensión, permite la señalización de estados a través de la línea de detección inteligente. Entrada de línea supervisada. Direccionamiento sencillo mediante dos roto-swich decádicos ocupando 10 direcciones consecutivas de módulos en lazo y led de estado por cada una de las entradas. Montado en caja para montaje en superficie SMBW-V0. Conforme al Reglamento (UE) nº 305/2011 del Parlamento Europeo relativo a los productos de la construcción. Totalmente instalado, programado y funcionando según planos y pliego de condiciones. Marca HONEYWELL Modelo MI-IM10-S2I.

| Código | Ud | Descripción | Rendimiento |
|---|---|---|---|
| MI-IM10-S2I | u | MI-IM10-S2I Multimódulo monitor de 10 entradas (material) | 1.000 |
| SMB6-V0 | u | SMB6-V0 Caja de plástico para multimódulos (material) | 1.000 |
| WW00300 | u | Material complementario o pzas. E (material) | 1.000 |
| WW00400 | u | Pequeño material (material) | 1.000 |
| ATC99999 | h | Programación oficial especializado (mano de obra) | 0.100 |
| TO01800 | h | Oficial 1ª electricista (mano de obra) | 0.300 |

## Recursos

**MI-IM10-S2I** u MI-IM10-S2I Multimódulo monitor de 10 entradas
Módulo monitor direccionable de 10 circuitos de entrada para la supervisión de equipos de iniciación de alarma o señales técnicas que dispongan de contacto libre de tensión. Incluye aislador de cortocircuito. Permite el conexionado de los dispositivos en bucle abierto o cerrado (con bucle cerrado, se limita el número de entradas a 5). Se conecta directamente al lazo de comunicaciones y es compatible con todas las centrales analógicas de MORLEY&IAS. Dispone de microinterruptores para direccionamiento decádico e indicadores LED tricolor. ocupa 10 direcciones consecutivas de módulo en el lazo.

**SMB6-V0** u SMB6-V0 Caja de plástico para multimódulos
Caja de montaje en superficie para incorporar un multimódulo SMB6-V0 . Construida en ABS antiestático color crema claro y tapa ciega. Características ignífugas: V0.
