# Módulo zona bajo consumo para detect. convencionales

- Propiedad del archivo: CONSTRUNARIO
- Formato: FIEBDC-3/2012
- Programa: Construnario Versión 3.51
- Fecha de los precios: 25/01/2023
- Divisa: EUR
- Código: honeywell-li (15/02/2023)

**M1680121** u Módulo zona bajo consumo para detect. convencionales
Suministro e instalación de módulo monitor direccionable con una zona convencional con final de línea capacitivo que permite conectar hasta 20 detectores convencionales. Aislador incorporado en ambas entradas de lazo. Actuación direccionable y programable. Selección de dirección mediante dos roto-swich decádicos operables y visibles lateral y frontalmente. Montaje en superficie. Dispone de LED de estado tricolor (verde: parpadea cuando se pregunta al equipo, rojo fijo en alarma, amarillo parpadea por avería en el circuito de entrada). Conexiones mediante terminales extraíbles (hasta 2,5 mm2 de sección). Conforme al Reglamento (UE) nº 305/2011 del Parlamento Europeo relativo a los productos de la construcción. Totalmente instalado, programado y funcionando según planos y pliego de condiciones. Marca HONEYWELL Modelo MI-DCZM.

| Código | Ud | Descripción | Rendimiento |
|---|---|---|---|
| MI-DCZM | u | MI-DCZM Módulo zona bajo consumo para detect. convencionales (material) | 1.000 |
| M200SMB | u | M200SMB Caja montaje Superficie serie M700 (material) | 1.000 |
| WW00300 | u | Material complementario o pzas. E (material) | 1.000 |
| WW00400 | u | Pequeño material (material) | 1.000 |
| ATC99999 | h | Programación oficial especializado (mano de obra) | 0.050 |
| TO01800 | h | Oficial 1ª electricista (mano de obra) | 0.300 |

## Recursos

**MI-DCZM** u MI-DCZM Módulo zona bajo consumo para detect. convencionales
Módulo monitor direccionable para sistema analógico MorleyIAS, con una zona convencional, con final de línea capacitivo, que permite conectar hasta 20 detectores convencionales ECO1000, identificándose en la central con un mensaje personalizado. Fácil direccionamiento mediante dos interruptores giratorios decádicos (01-159). Dispone de un LED que permite ver el estado del equipo. Incorpora micro interruptor activable mediante imán para realizar un test local. Incorpora aislador de cortocircuito. Múltiples posibilidades de montaje: En superficie mediante caja M200SMB o SMB6-V0, en carril DIN mediante adaptador M200E-DIN o en panel mediante soporte M200PMB.

**M200SMB** u M200SMB Caja montaje Superficie serie M700
Caja para montaje en superficie M200SMB de los módulos de la serie M700 que acepta un único módulo. Dispone de tapa de plástico esmerilado. Permite ver la etiqueta de identificación del producto, los leds y selectores de dirección.
