# Multimódulo con 6 zonas convencionales

- Propiedad del archivo: CONSTRUNARIO
- Formato: FIEBDC-3/2012
- Programa: Construnario Versión 3.51
- Fecha de los precios: 25/01/2023
- Divisa: EUR
- Código: honeywell-li (15/02/2023)

**M1680090** u Multimódulo con 6 zonas convencionales
Suministro e instalación de multimódulo digital direccionable de 6 zonas que permite conectar hasta 32 detectores por zona. Direccionamiento sencillo mediante roto-swich ocupando 6 direcciones consecutivas de módulos en lazo. Funciones lógicas programables desde la Central de incendios. Requiere alimentación auxiliar rearmable de 24Vcc. Montado en caja de superficie SMBW-V0. Conforme al Reglamento (UE) nº 305/2011 del Parlamento Europeo relativo a los productos de la construcción. Totalmente instalado, programado y funcionando según planos y pliego de condiciones. Marca HONEYWELL Modelo MI-CZ6.

| Código | Ud | Descripción | Rendimiento |
|---|---|---|---|
| MI-CZ6 | u | MI-CZ6 Multimódulo con 6 zonas convencionales (material) | 1.000 |
| SMB6-V0 | u | SMB6-V0 Caja de plástico para multimódulos (material) | 1.000 |
| WW00300 | u | Material complementario o pzas. E (material) | 1.000 |
| WW00400 | u | Pequeño material (material) | 1.000 |
| ATC99999 | h | Programación oficial especializado (mano de obra) | 0.100 |
| TO01800 | h | Oficial 1ª electricista (mano de obra) | 0.300 |

## Recursos

**MI-CZ6** u MI-CZ6 Multimódulo con 6 zonas convencionales
Multimódulo direccionable para sistema analógico MorleyIAS, con 6 zonas que permiten conectar hasta 20 detectores ECO1000 por zona. Fácil direccionamiento mediante dos interruptores giratorios decádicos, ocupando 6 direcciones consecutivas de módulos en lazo.

**SMB6-V0** u SMB6-V0 Caja de plástico para multimódulos
Caja de montaje en superficie para incorporar un multimódulo SMB6-V0 . Construida en ABS antiestático color crema claro y tapa ciega. Características ignífugas: V0.
