# Pulsador direccionable Morley estanco con aislador IP67

- Propiedad del archivo: CONSTRUNARIO
- Formato: FIEBDC-3/2012
- Programa: Construnario Versión 3.51
- Fecha de los precios: 25/01/2023
- Divisa: EUR
- Código: honeywell-li (15/02/2023)

**M1680111** u Pulsador direccionable Morley estanco con aislador IP67
Suministro e instalación de pulsador de alarma estanco direccionable rearmable para sistema analógico MorleyIAS con aislador incorporado. Protección IP67. Incorpora led de estado, tapa de protección para evitar la activación accidental, cristal y caja para montaje en superficie. Fácil direccionamiento mediante dos interruptores giratorios decádicos (01-99). Conforme al Reglamento (UE) nº 305/2011 del Parlamento Europeo relativo a los productos de la construcción. Totalmente instalado, programado y funcionando según planos y pliego de condiciones. Marca MORLEY-IAS Modelo W5A-RP06SG-K013-41

| Código | Ud | Descripción | Rendimiento |
|---|---|---|---|
| W5A-RP06SG-K013-41 | u | MI-WCP-R/I/SG/C Pulsador direccionable estanco (material) | 1.000 |
| WW00300 | u | Material complementario o pzas. E (material) | 1.000 |
| WW00400 | u | Pequeño material (material) | 1.000 |
| ATC99999 | h | Programación oficial especializado (mano de obra) | 0.050 |
| TO01800 | h | Oficial 1ª electricista (mano de obra) | 0.300 |

## Recursos

**W5A-RP06SG-K013-41** u MI-WCP-R/I/SG/C Pulsador direccionable estanco
Pulsador de alarma direccionable para sistema analógico MorleyIAS con aislador de cortocircuito. Incorpora led de estado, tapa de protección para evitar la activación accidental, cristal y base para montaje en superficie IP67. Fácil direccionamiento mediante dos interruptores giratorios decádicos. Dispone de led tricolor que permite ver su estado desde cualquier punto.
