# Sirena direccionable

- Propiedad del archivo: CONSTRUNARIO
- Formato: FIEBDC-3/2012
- Programa: Construnario Versión 3.51
- Fecha de los precios: 25/01/2023
- Divisa: EUR
- Código: honeywell-li (15/02/2023)

**M1680117** u Sirena direccionable
Suministro e instalación de sirena electrónica direccionable de color rojo y aislador incorporado. Consumo máx: 11,7mA. Salida de sonido máx. 97dBA +/-3dB @ 1m. Dispone de 32 tonos y 3 niveles de volumen (alto, medio y bajo) seleccionables mediante microinterruptores. Se conecta y alimenta directamente del lazo ocupando una dirección de 0 a 99 de módulo de control. Conforme al Reglamento (UE) nº 305/2011 del Parlamento Europeo relativo a los productos de la construcción. Totalmente instalada, programada y funcionando según planos y pliego de condiciones. Marca MORLEY-IAS, modelo WSO-PR-I05

| Código | Ud | Descripción | Rendimiento |
|---|---|---|---|
| WSS-PC-I05 | u | WSS-PC-I05 Sirena óptico acústica direccionable (material) | 1.000 |
| B501AP-IV | u | B-501AP-IV Base estándar (material) | 1.000 |
| WW00300 | u | Material complementario o pzas. E (material) | 1.000 |
| WW00400 | u | Pequeño material (material) | 1.000 |
| TO01800 | h | Oficial 1ª electricista (mano de obra) | 0.300 |
| ATC99999 | h | Programación oficial especializado (mano de obra) | 0.050 |

## Recursos

**WSS-PC-I05** u WSS-PC-I05 Sirena óptico acústica direccionable
Suminsitro e instalación de sirena direccionable con flash transparente y aislador incorporado. Consumo máx: 14,7mA. Salida de sonido máx. 97dBA +/-3dB @ 1m. Frecuencia del flash estroboscópico: 1Hz. Dispone de 32 tonos y 3 niveles de volumen (alto, medio y bajo) seleccionables mediante microinterruptores. Se conecta y alimenta directamente del lazo ocupando una dirección de 0 a 99 de módulo de control. Requiere base B501AP-IV, BRR o WRR. Totalmente instalado, programado y funcionando según planos y pliego de condiciones. Marca MORLEY-IAS Modelo WSS-PC-I05.

**B501AP-IV** u B-501AP-IV Base estándar
Base blanca estándar de superficie B501AP-IV para detectores analógicos de la serie NFX y/o Dispositivo óptico acústicos Analógicos , incluye un terminal extra para conexionados de los sensores de la serie NFX con aislador. Dispone de automatismo de bloqueo y terminales de conexión para cable de hasta 2,5mm. Compatible con sensores de la serie 500 y 700 y NFX. Marca NOTIFIER Modelo B501AP-IV.
