# Flash direccionable transparente y aislador WST-PC-I05

- Propiedad del archivo: CONSTRUNARIO
- Formato: FIEBDC-3/2012
- Programa: Construnario Versión 3.51
- Fecha de los precios: 25/01/2023
- Divisa: EUR
- Código: honeywell-li (15/02/2023)

**PWSTPCI05** u Flash direccionable transparente y aislador WST-PC-I05
Suministro e instalación de flash direccionable transparente WST-PC-I05 alimentado del lazo analógico con aislador de cortocircuito incorporado. Tecnología de leds de alta luminosidad. Consumo máx.: 3,5mA. Frecuencia del flash estroboscópico: 1Hz. Posibilidad de montaje con bases de bajo perfil, altas y estancas IP66 ( B501AP-IV, BRR o WRR). Incluye función de bloqueo en base y base de montaje B501AP-IV. Compatible con protocolo 99+99. Cobertura clase O ( Abierta) : O-2,4-2 para 0,4 lux/m2 Conforme al Reglamento (UE) nº 305/2011 del Parlamento Europeo relativo a los productos de la construcción. Aprobada según los requisitos de EN54-23 y EN54-17 con certificado CPD: 0832-CPD-1812 Totalmente instalado, programado y funcionando según planos y pliego de condiciones. Marca MORLEY Modelo WST-PC-I05

| Código | Ud | Descripción | Rendimiento |
|---|---|---|---|
| WST-PC-I05 | u | WST-PC-I05 Flash direccionable (material) | 1.000 |
| B501AP-IV | u | B-501AP-IV Base estándar (material) | 1.000 |
| TO01800 | h | Oficial 1ª electricista (mano de obra) | 0.300 |
| WW00300 | u | Material complementario o pzas. E (material) | 1.000 |
| WW00400 | u | Pequeño material (material) | 1.000 |
| ATC99999 | h | Programación oficial especializado (mano de obra) | 0.050 |
| BRR | u | BRR Zócalo con base Superficie para sirenas y flashes (material) | 1.000 |
| WRR | u | WRR Zócalo con base Superficie para sirenas y flashes (material) | 1.000 |

## Recursos

**WST-PC-I05** u WST-PC-I05 Flash direccionable
Sirena direccionable con flash WSS-PC-I05 de color transparente y aislador incorporado. Consumo máx.: 14,7mA. Salida de sonido máx. 97dBA +/-3dB @ 1m. Frecuencia del flash estroboscópico: 1Hz. Dispone de 32 tonos y 3 niveles de volumen (alto, medio y bajo) seleccionables mediante microinterruptores. Se conecta alimenta directamente del lazo ocupando una dirección de 0 a 99 de módulo de control. Cobertura clase O ( Abierta): O-2,4-2. para 0,4 lux/m2

**B501AP-IV** u B-501AP-IV Base estándar
Base blanca estándar de superficie B501AP-IV para detectores analógicos de la serie NFX y/o Dispositivo óptico acústicos Analógicos , incluye un terminal extra para conexionados de los sensores de la serie NFX con aislador. Dispone de automatismo de bloqueo y terminales de conexión para cable de hasta 2,5mm. Compatible con sensores de la serie 500 y 700 y NFX. Marca NOTIFIER Modelo B501AP-IV.

**BRR** u BRR Zócalo con base Superficie para sirenas y flashes
Zócalo BRR de color rojo para entrada de tubo visto con base incorporada B501AP para las gama de dispositivo óptico acústicos Analógicos ( sirenas y flashes direccionables. Marca MORLEY Modelo BRR.

**WRR** u WRR Zócalo con base Superficie para sirenas y flashes
Zócalo Estanco WRR IP65 de color rojo para entrada de tubo visto con base incorporada B501AP para las gama de dispositivo óptico acústicos Analógicos ( sirenas y flashes direccionables. Marca MORLEY Modelo WRR.
