# Suelo laminado, roble clásico, referencia IMU 1848 de Quick

- Propiedad del archivo: CONSTRUNARIO
- Formato: FIEBDC-3/2012
- Programa: Construnario Versión 3.51
- Fecha de los precios: 25/01/2023
- Divisa: EUR

**IMU1848** m2 Suelo laminado, roble clásico, referencia IMU 1848 de Quick
Dimensiones Longitud 1380 mm Ancho 190 mm Altura 12 mm m² / paquete 1,311 Tablones / caja 5
