# Suelo laminado, cemento gris, referencia IM 1861 de Quick

- Propiedad del archivo: CONSTRUNARIO
- Formato: FIEBDC-3/2012
- Programa: Construnario Versión 3.51
- Fecha de los precios: 25/01/2023
- Divisa: EUR

**IM1861** m2 Suelo laminado, cemento gris, referencia IM 1861 de Quick
Dimensiones Longitud 1380 mm Ancho 190 mm Altura 8 mm m˛ / paquete 1,835 Tablones / caja 7
