# Parquet roble polar mate, referencia PAL1340S de Quick

- Propiedad del archivo: CONSTRUNARIO
- Formato: FIEBDC-3/2012
- Programa: Construnario Versión 3.51
- Fecha de los precios: 25/01/2023
- Divisa: EUR

**PAL1340S** m2 Parquet roble polar mate, referencia PAL1340S de Quick
Dimensiones Longitud 1820 mm Ancho 190 mm Altura 14 mm m˛ / paquete 2,075 Tablones / caja 6
