# Pavimento continuo compacto especial duchas, Elegance de Gerflor. Higiénico y resistente al agua

- Propiedad del archivo: CONSTRUNARIO
- Formato: FIEBDC-3/2012
- Programa: Construnario Versión 3.51
- Fecha de los precios: 26/01/2023
- Divisa: EUR

**TARADOUCH** m2 Pavimento continuo compacto especial duchas, Elegance de Gerflor. Higiénico y resistente al agua
SHOWER SYSTEM ELEGANCE SD es un pavimento compacto calandrado homogéneo flexible disponible en chapa de 2 m, con un diseño policromado no direccional, para ofrecer una uniformidad cromática en todo su espesor. Debe soldarse en caliente con una varilla de soldadura CR 40. El SISTEMA DE DUCHA ELEGANCE SD está específicamente grabado para andar descalzo aún estando mojado. ELEGANCE SD cumple con las normas de resistencia antideslizante (R9 según DIN 51130 y clasificación B según DIN 51097) para un uso seguro en aplicaciones descalzas o calzadas como duchas. El Sistema Taradouche permite el acceso de todos a las duchas especialmente para personas discapacitadas. Está fabricado con un 32% de material mineral y un 34% de material renovable. Utiliza material 100% reciclado controlado. Las emisiones de TVOC en el aire a los 28 días (EN 16000) son < 10 µg/m³. Es 100% reciclable
