# Bomba de calor con compresor de tecnología inverter, referencia BAECROLL B10 de Baetulenn. 7,1 kW

- Propiedad del archivo: CONSTRUNARIO
- Formato: FIEBDC-3/2012
- Programa: Construnario Versión 3.51
- Fecha de los precios: 26/01/2023
- Divisa: EUR

**BAECROLL B10** u Bomba de calor con compresor de tecnología inverter, referencia BAECROLL B10 de Baetulenn. 7,1 kW
BAECROLL B10 es la gama de bomba de calor de la marca BAETULENN, diseñada para climatizar de una forma eficiente, gracias a su compresor de tecnología Inverter. El sistema incorpora válvula de expansión electrónica, tecnología DC Inverter en el compresor , tecnología DC en los ventiladores. Temperatura máxima de impulsión de 55°C en modo de calefacción.
