# Interacumulador para ACS, referencia BAETANC W HP B30 de Baetulenn. 100 l

- Propiedad del archivo: CONSTRUNARIO
- Formato: FIEBDC-3/2012
- Programa: Construnario Versión 3.51
- Fecha de los precios: 26/01/2023
- Divisa: EUR

**BAETANC W HP B30** u Interacumulador para ACS, referencia BAETANC W HP B30 de Baetulenn. 100 l
BAETANC W HP B30 es la gama de interacumuladores para ACS fabricado en acero inoxidable DUPLEX 2205 para instalación mural, está disponible desde 100 l hasta 150 l. Equipo especialmente diseñado para producción de ACS, en combinación con aerotermia y bombas de calor. La gran superficie de intercambio de calor sobredimensionada garantiza una transmisión de calor eficiente. Presión de trabajo de ACS 8 bar y serpentín a 6 bar, temperatura máxima de trabajo 90°C. Aislamiento térmico en espuma rígida de poliuretano inyectado, libre de HCFC y acabado en chapa blanca.
