# Línea de vida vertical de Securman. Sistema de carril VST™ homologado EN 353-1:2002

- Propiedad del archivo: CONSTRUNARIO
- Formato: FIEBDC-3/2012
- Programa: Construnario Versión 3.51
- Fecha de los precios: 26/01/2023
- Divisa: EUR

**LIENAVIDAVER** m Línea de vida vertical de Securman. Sistema de carril VST™ homologado EN 353-1:2002
Línea de Vida vertical tipo carril Sistema de carril VST™ homologado EN 353-1:2002 Certificado de nuevos ensayos requeridos por la norma (año 2011) Traslación continua de subida y de bajada, sin manipulación del operario Permite 2 usuarios con distancia mínima de 3m entre sí Extremo superior con ángulo 90º para desembarco seguro (opcional) Anclaje a peldaños o a montante de escalera Apto para escaleras de acero o de aluminio Fijaciones y tornillería de acero inoxidable Carril de aluminio anodizado Certificación tanto del Producto como de la Instalación Aplicaciones: Para escaleras con aros quitamiedo (no se recomienda sistema de cable) Para transelevadores, donde el espacio entre escalera y estantes puede ser reducido Para espacios confinados, donde el espacio entre escalera y pared puede ser reducid
