# Taquillas modulares Gran Slam de Sedus Stoll. Disponibles en 4 alturas, con 3 profundidades y 2 tamaños de puerta diferentes

- Propiedad del archivo: CONSTRUNARIO
- Formato: FIEBDC-3/2012
- Programa: Construnario Versión 3.51
- Fecha de los precios: 26/01/2023
- Divisa: EUR

**GRANSLAM** m Taquillas modulares Gran Slam de Sedus Stoll. Disponibles en 4 alturas, con 3 profundidades y 2 tamaños de puerta diferentes
Las taquillas modulares están disponibles en cuatro alturas, con tres profundidades y dos tamaños de puerta diferentes. Los módulos estándar de una o dos puertas pueden alinearse en cualquier orden y ofrecen multitud de combinaciones posibles.
