# Caja de distribución vacía, referencia 899-631 de Dicomat. Color negro

- Propiedad del archivo: CONSTRUNARIO
- Formato: FIEBDC-3/2012
- Programa: Construnario Versión 3.51
- Fecha de los precios: 26/01/2023
- Divisa: EUR

**899631** u Caja de distribución vacía, referencia 899-631 de Dicomat. Color negro
Caja de distribución para automontaje
