# Protector antigraffiti base acuosa con microceras Sek Protegraff de Kimu

- Propiedad del archivo: CONSTRUNARIO
- Formato: FIEBDC-3/2012
- Programa: Construnario Versión 3.51
- Fecha de los precios: 26/01/2023
- Divisa: EUR

**SEKPROTEGRAF** l Protector antigraffiti base acuosa con microceras Sek Protegraff de Kimu
Forma una película transparente, incolora y biodegradable, permeable, dejando respirar los materiales. No forma film. No da brillo ni modifica el tono de la fachada. Resistente al ataque de rotuladores y pinturas en spray. No deja sombras. Producto monocomponente, fácil de aplicar Al ser base acuosa es fácil y seguro de manejar, no contiene disolventes, ni productos cáusticos. Resistente a rayos UV Respetuoso con el medio ambiente. Fácil de eliminar, revestimiento sacrificable que desaparece con agua caliente a presión o con nuestros productos específicos, según el substrato.
