# Placa exterior de edificio, referencia AA-07B de Bas-IP. Botones mecánicos suaves con retroiluminación. Plata

- Propiedad del archivo: CONSTRUNARIO
- Formato: FIEBDC-3/2012
- Programa: Construnario Versión 3.51
- Fecha de los precios: 01/03/2023
- Divisa: EUR

**AA_07B** u Placa exterior de edificio, referencia AA-07B de Bas-IP. Botones mecánicos suaves con retroiluminación. Plata
Placa exterior de edificio, referencia AA-07B de Bas-IP. Botones mecánicos suaves con retroiluminación. Plata Características principales: Tipo de placa: Placa Exterior Del Edificio / Oficina Cámara: 1/4 “ Ángulo: 90 ° horizontal × 64 ° vertical Resolución: 2 ?p Salida de video: HD (1280 × 720), Perfil principal H.264 Luz de fondo nocturna: 6 LED Sensibilidad a la luz: 0,01 Lux Clase de protección: IP65 IK07 Temperatura de trabajo: -40 – +65 ° ? Consumo de energía: 6,5W en llamada 3,6 W en espera Fuente de alimentación: PoE + 12 V DC Perfil de placa: aleación de aluminio Caja de empotrar: acero inoxidable Colores: plata Dimensiones de la placa: 155 × 375 × 55 mm Dimensiones para instalar: 140 × 350 × 60 mm Instalación: Empotrado o superficie con BR-AA Teclado: Botón mecánico suave con retroiluminación Placa exterior del edificio con un display de 4.3?, directorio digital, cristal templado, acceso móvil BAS-IP UKEY. Su diseño moderno y la incorporación de características altamente útiles lo convierten en una solución ideal para complejos residenciales, urbanizaciones y oficinas. Código EAN: 5060514912393
