# Monitor interior de video portero, referencia AT-07L de Bas-IP. Blanco

- Propiedad del archivo: CONSTRUNARIO
- Formato: FIEBDC-3/2012
- Programa: Construnario Versión 3.51
- Fecha de los precios: 01/03/2023
- Divisa: EUR

**AT_07LB** u Monitor interior de video portero, referencia AT-07L de Bas-IP. Blanco
Monitor interior de video portero, referencia AT-07L de Bas-IP. Blanco Características principales: Pantalla: IPS de 7 “, táctil, capacitiva Resolución de pantalla: 1024 × 600 Módulo WiFi Integrado: Si Memoria: grabación de video y audio en la tarjeta SD (hasta 32 GB) Interfaz: multi idioma, gráfico Fuente de alimentación: PoE o + 12 V DC Potencia: 6 W en llamada, 2,5 W en espera Instalación: superficie / empotrar Carcasa: Aluminio Colores: negro, blanco, plata, oro bronce Dimensiones: 236 × 128 × 26,5 mm Las soluciones de ingeniería se han desarrollado notablemente y gracias a eso podemos ofrecerle un monitor que se ejecuta en el sistema operativo Android 6.0, con una pantalla IPS y un procesador de 8 núcleos. Gracias a la amplia funcionalidad del sistema operativo, el videoportero cuenta con una gran estabilidad y adaptabilidad. Dispone de una pantalla táctil IPS capacitiva de 7 “, que permite un control incomparable sobre el monitor, lo que lo hace aún más cómodo y conveniente. Es un monitor perfecto con las características técnicas de vanguardia. Código EAN: 5060514910283
