# Monitor interior de video portero, referencia AU-04LA de Bas-IP. Manos libres. Negro

- Propiedad del archivo: CONSTRUNARIO
- Formato: FIEBDC-3/2012
- Programa: Construnario Versión 3.51
- Fecha de los precios: 01/03/2023
- Divisa: EUR

**AU_04LAN** u Monitor interior de video portero, referencia AU-04LA de Bas-IP. Manos libres. Negro
Monitor interior de video portero, referencia AU-04LA de Bas-IP. Manos libres. Negro Características principales: Pantalla: LCD TFT de 4,3 “, táctil o por botón Resolución de pantalla: 480 × 272 Fuente de alimentación: PoE o + 12 V DC Potencia: 6 W en llamada, 2,5 W en espera Instalación: superficie Carcasa: plástico Colores: negro, blanco Dimensiones: 135 × 185 × 30 mm (sin SP-AU) 135 × 185 × 30 mm (con SP-AU) El monitor interior manos libres de 4,3? pantalla táctil. Una de las características interesantes del AU-04LA es la posibilidad de conectar un auricular teléfono adicional SP-AU. Esta solución es ideal para aquellos que no cambian sus hábitos. La gestión del sistema es posible no solo mediante teclas mecánicas, sino también a través de la pantalla táctil. Carcasa de color blanco y negro adecuada para cualquier estilo de interior. Código EAN: 5060514912188
