# Monitor interior de video portero, referencia SP-03 de Bas-IP. Blanco

- Propiedad del archivo: CONSTRUNARIO
- Formato: FIEBDC-3/2012
- Programa: Construnario Versión 3.51
- Fecha de los precios: 16/03/2023
- Divisa: EUR

**SP_03B** u Monitor interior de video portero, referencia SP-03 de Bas-IP. Blanco
Monitor interior de video portero, referencia SP-03 de Bas-IP. Blanco Características principales: Aplicación móvil: BAS-IP Intercom Número de cuentas VoIP compatibles: 1 Tipo de protocolo admitido: IPv4 Conexión de red: 1 puerto PoE IEEE 802.3af Fuente de alimentación: PoE o +12 VDC Tipo de códec compatible: G.711µ / A Función adicional: timbre de puerta, alarmas Número de teclas de control: 6 Método de configuración y programación: interfaz WEB Método de instalación: Superficie Dimensiones: 184 × 106 × 28 mm Llamada SOS: Sí (a través del botón táctil y conexión externa) Colores: negro, blanco Audio IP manos libres y compatible con SIP 2.0, P2P y protocolo interno BAS-IP. Equipado con botones “sensitive touch” para llamar rápidamente al conserje, abrir la puerta, controlar el modo no molestar y ajustar el volumen de llamada/tono. Una de las características interesantes del SP-03 es la posibilidad de conectar un auricular teléfono adicional SP-AU. Además, el SP-03 tiene un indicador LED del estado y los modos de funcionamiento del dispositivo en 3 colores diferentes. Código EAN: 5060514913079
