# Bomba de hormigón de remolque, referencia P 720 de Putzmeister

- Propiedad del archivo: CONSTRUNARIO
- Formato: FIEBDC-3/2012
- Programa: Construnario Versión 3.51
- Fecha de los precios: 01/02/2023
- Divisa: EUR

**P720** u Bomba de hormigón de remolque, referencia P 720 de Putzmeister
Tecnología de motor innovadora – limpio y eficiente. Cumple todos los requisitos del estándar de emisiones aplicable «Stage V» Nueva unidad de mando central ergonómica con teclado intuitivo en el lado derecho de la máquina Consumo optimizado de combustible con Ergonic® Output Control (EOC) Tolva grande (280 l) con collar de goma y rejilla protectora Equipamiento de serie integral Unidad de bombas de émbolo extremadamente robusta Pies de apoyo para un soporte seguro Accesibilidad mejorada a los puntos de mantenimiento y reducción del trabajo por uso de componentes que no necesitan mantenimiento Fabricado en Alemania
