# Detector multisensor óptico-térmico algorítmico, referencia B02708-00 de NSC. Permite separar puntualmente la parte óptica de la parte térmica

- Propiedad del archivo: CONSTRUNARIO
- Formato: FIEBDC-3/2012
- Programa: Construnario Versión 3.51
- Fecha de los precios: 01/02/2023
- Divisa: EUR

**B0270800** u Detector multisensor óptico-térmico algorítmico, referencia B02708-00 de NSC. Permite separar puntualmente la parte óptica de la parte térmica
Ajuste de sensibilidad por software, doble LED de alarma y salida de indicador de acción remoto. ¦ Detector de diseño elegante y gran robustez. ¦ Salida de indicador remoto limitado en corriente. ¦ Direccionamiento mecánico mediante tarjeta. ¦ Base libre de electrónica con terminales de acero. ¦ Inmunidad a fluctuaciones de aire y presión. ¦ 5 modos de trabajo y sensibilidad diferentes. ¦ Posibilidad de separar sensor óptico y sensor térmico. ¦ Certificado acorde a EN54-5-7 por LPCB y VdS. El detector multisensor óptico-térmico analógico comunica con el sistema de forma digital por lo que es muy in­mune a interferencias electromagnéticas y ruidos. Incorpora una cámara óptica para la detección de humo y un termistor para detectar la temperatura ambiental. Se puede seleccionar el modo de trabajo a través de la central. Esto significa que el detector puede trabajar de forma independiente como óptico o térmico a determinadas horas del dia o con los dos sensores combinados pudiendo ajustar también diferentes niveles de sensibilidad.
