# Módulo monitor de 2 entradas supervisadas, referencia B02949-00 de NSC

- Propiedad del archivo: CONSTRUNARIO
- Formato: FIEBDC-3/2012
- Programa: Construnario Versión 3.51
- Fecha de los precios: 01/02/2023
- Divisa: EUR

**B0294900** u Módulo monitor de 2 entradas supervisadas, referencia B02949-00 de NSC
Módulo monitor de 2 entradas para la supervisasas. Las entradas supervisan 4 posibles estados del sistema (reposo, alarma, pre-alarma y avería). Incluye caja de montaje en superficie o empotrado. ¦ Diseño ergonómico de fácil y rápida instalación. ¦ Incorpora aislador de corto-circuito. ¦ Función de prioridad para una rápida respuesta. ¦ Direccionamiento mecánico mediante interruptores. ¦ LEDs indicadores de estado en el frontal. ¦ 2 entradas que supervisan los 4 posibles estados de la entrada: reposo, avería, pre-alarma y alarma. ¦ Certificado acorde a EN54-17-18.
