# Sistema de carpintería para ventanas y puertas correderas serie C700 de Reynalco. 2,3 y 4 hojas

- Propiedad del archivo: CONSTRUNARIO
- Formato: FIEBDC-3/2012
- Programa: Construnario Versión 3.51
- Fecha de los precios: 02/02/2023
- Divisa: EUR

**C700REY** m Sistema de carpintería para ventanas y puertas correderas serie C700 de Reynalco. 2,3 y 4 hojas
- Sistema de carpintería para ventanas y puertas correderas de 2,3 y 4 hojas, de excelentes prestaciones para climas cálidos. - Perfiles extruidos en aleación de aluminio 6060 T5. - Juntas con material E.P.D.M. - Cierres embutidos con condena, uñeros, tiradores y sistemas multipunto. - Dimensiones base del sistema: Marco: 73mm Hoja: 24 x 61mm - Acristalamiento máximo 18mm. - Espesor general del perfil de 1,5mm. - juntas de cepillo con sistema "fin-seal".
